# PROYECTO

- Propiedad del archivo: SOFT S.A.
- Formato: FIEBDC-3/2002
- Programa: Presto 8.8
- Fecha de los precios: 10/10/2018
- Divisa: EUR
- Código: PROYECTO (09/02/1990)
Importe: 69397

## 001 MOVIMIENTOS DE TIERRA (06/02/2001)
Importe: 11787.43

**D02HF001** M3 EXCAV. MECÁN. ZANJAS T. FLOJO (06/02/2001)
377.22 M3 × 6.8 = 2565.10
M3. Excavación, con retroexcavadora, de terrenos de consistencia floja, en apertura de zanjas, con extracción de tierras a los bordes, i/p.p. de costes indirectos.

| Código | Ud | Descripción | Rendimiento | Precio | Importe |
|---|---|---|---|---|---|
| U01AA011 | Hr | Peón ordinario (mano de obra; 04/01/2017) | 0.16 | 12.61 | 2.02 |
| A03CF005 | Hr | RETROEXCAVADORA S/NEUMAT 117 CV (material; 04/01/2017) | 0.088 | 52.04 | 4.58 |
| %3000000 | % | Costes indirectos...(s/total) (06/02/2001) | 3 % | 6.60 | 0.20 |
|  |  | Total |  |  | 6.8 |

| Medición | Uds. | Largo | Parcial |
|---|---|---|---|
| muro 11 m | 8.65 | 14.18 | 122.66 |
| muro 10 m | 7.65 | 12.8 | 97.92 |
| muro 9 m | 6.65 | 4.5 | 29.93 |
| muro 8 m | 5.75 | 4.28 | 24.61 |
| muro 7 m | 4.7 | 4.25 | 19.98 |
| muro 6 m | 4.15 | 4 | 16.60 |
| muro 5 m | 3.55 | 5.45 | 19.35 |
| muro 4 m | 3 | 6 | 18.00 |
| muro 3 m | 2.65 | 4.25 | 11.26 |
| muro 1 y 2 m | 1.5 | 11.27 | 16.91 |
| Total |  |  | 377.22 |

**D02TF151** M3 RELLEN.Y COMPAC.MECÁN.S/APORT (06/02/2001)
2873 M3 × 3.21 = 9222.33
M3. Relleno, extendido y compactado de tierras propias, por medios mecánicos, en tongadas de 30 cm. de espesor, i/regado de las mismas y p.p. de costes indirectos.

| Código | Ud | Descripción | Rendimiento | Precio | Importe |
|---|---|---|---|---|---|
| U01AA011 | Hr | Peón ordinario | 0.064 | 12.61 | 0.81 |
| U04PY001 | M3 | Agua (material; 04/01/2017) | 0.4 | 0.58 | 0.23 |
| A03CA005 | Hr | CARGADORA S/NEUMATICOS C=1.30 M3 (material; 25/04/2018) | 0.016 | 30 | 0.48 |
| A03CI010 | Hr | MOTONIVELADORA C/ESCARIF. 110 CV (material; 25/04/2018) | 0.01 | 30 | 0.30 |
| A03FB010 | Hr | CAMIÓN BASCULANTE 10 Tn. (material; 25/04/2018) | 0.01 | 30 | 0.30 |
| U02FP021 | Hr | Rulo autopropulsado 10 a 12 T (maquinaria; 25/04/2018) | 0.05 | 20 | 1.00 |
| %3000000 | % | Costes indirectos...(s/total) | 3 % | 3.12 | 0.09 |
|  |  | Total |  |  | 3.21 |

## 002 EJECUCIÓN DE MUROS DE CONTENCIÓN (09/02/1990)
Importe: 56691.03

**D04EF161** M3 HOR. LIMP. HM-20/P/40/ IIa CEN. (06/02/2001)
167 M3 × 33.55 = 5602.85
M3. Hormigón en masa HM-20/P/40/ IIa N/mm2, con tamaño máximo del árido de 40 mm. elaborado en central para limpieza y nivelado de fondos de cimentación, vibrado y colocación. Según EHE.

| Código | Ud | Descripción | Rendimiento | Precio | Importe |
|---|---|---|---|---|---|
| U01AA011 | Hr | Peón ordinario | 0.6 | 12.61 | 7.57 |
| A02FA513 | M3 | HORM. HM-20/P/40/ IIa CENTRAL (material; 26/04/2018) | 1 | 25 | 25.00 |
| %3000000 | % | Costes indirectos...(s/total) | 3 % | 32.57 | 0.98 |
|  |  | Total |  |  | 33.55 |

**0021** m³ Escollera roca, tamaño > 60 cm, D>= 3 km (02/09/2015)
1990.19 m³ × 23.52 = 46809.27
Escollera de roca mayor de 60 cm, con una distancia de transporte de la piedra mayor a 3 km, colocada a maquina e incluida zanja de anclaje, incluido p.p. de rechazo drenante en el trados del muro con 1,5 m de anchura media.

| Código | Ud | Descripción | Rendimiento | Precio | Importe |
|---|---|---|---|---|---|
| A03FB010 | Hr | CAMIÓN BASCULANTE 10 Tn. | 0.012 | 30 | 0.36 |
| M01059 | h | Retroexcavadora oruga hidráulica 161/190 CV (maquinaria; 25/04/2018) | 0.278 | 50 | 13.90 |
| O01009 | h | Peón régimen general (mano de obra; 02/09/2015) | 0.278 | 17.28 | 4.80 |
| P02038 | m³ | Escollera roca, tamaño > 60 cm (en cantera) (material) | 1.25 | 1.54 | 1.93 |
| %2.5CI | % | Costes indirectos 3% | 3 % | 20.99 | 0.63 |
| I02027 | m³ | Transporte materiales sueltos (obra), camión basculante D>= 3 km (02/09/2015) | 1.25 | 1.52 | 1.90 |
|  |  | Total |  |  | 23.52 |

Relación comercial: 000, 0, 001, 002, 003, 004, 005, Z0000, Z0100, Z0300, Z0500, Z0600, Z0700, Z1200, Z1900

| Medición | Uds. | Largo | Parcial |
|---|---|---|---|
| muro 11 m | 53.19 | 14.18 | 754.23 |
| muro 10 m | 44.63 | 12.8 | 571.26 |
| muro 9 m | 36.82 | 4.5 | 165.69 |
| muro 8 m | 29.76 | 4.28 | 127.37 |
| muro 7 m | 22.9 | 4.25 | 97.33 |
| muro 6 m | 17.91 | 4 | 71.64 |
| muro 5 m | 13.8 | 5.45 | 75.21 |
| muro 4 m | 10.21 | 6 | 61.26 |
| muro 3 m | 7.62 | 4.25 | 32.39 |
| muro 1 y 2 m | 3 | 11.27 | 33.81 |
| Total |  |  | 1990.19 |

**D36YA005** Ud CIMENTACIÓN PIE BÁCULO+ARQUETA (09/02/1990)
2 Ud × 174.95 = 349.90
Ud. Cimentación para báculo de 50x50x90 cm., con hormigón HM-20/P/20 con cuatro redondos de anclaje con rosca, i/arqueta de derivación adosada a la cimentación de 55x55x60 cm. realizada con fábrica de medio pié de ladrillo recibido con mortero de cemento y arena de río, enfoscada interiormente, i/tapa de fundición, excavación y retirada de tierras sobrantes a vertedero, totalmente terminada.

| Código | Ud | Descripción | Rendimiento | Precio | Importe |
|---|---|---|---|---|---|
| U01AA007 | Hr | Oficial primera (mano de obra; 12/01/2005) | 0.7 | 9.32 | 6.52 |
| U01AA008 | Hr | Oficial segunda (mano de obra; 12/01/2005) | 0.7 | 13.34 | 9.34 |
| U04MA510 | M3 | Hormigón HM-20/P/40/ I central (material; 16/01/2005) | 0.225 | 78.3 | 17.62 |
| U39BH110 | M2 | Encofrado metálico 20 puestas (material; 09/02/1990) | 1.8 | 23.88 | 42.98 |
| U39BA001 | M3 | Excav.zanjas terreno transito (09/02/1990) | 0.225 | 5.34 | 1.20 |
| U39GS001 | Ud | Codo de PVC D=100 mm (material; 20/01/2005) | 1 | 68.11 | 68.11 |
| U39ZV050 | Ud | Perno de anclaje (material; 09/02/1990) | 4 | 1.72 | 6.88 |
| U39SA001 | Ud | Ladrillo hueco sencillo (material; 09/02/1990) | 75 | 0.07 | 5.25 |
| U39GN001 | Ud | Tapa de fundición 400x400 (material; 09/02/1990) | 1 | 11.95 | 11.95 |
| %3000000 | % | Costes indirectos...(s/total) | 3 % | 169.85 | 5.10 |
|  |  | Total |  |  | 174.95 |

**D28ED717** Ud FAROLA 1 FAROL+COLUMNA ANTIVAND. (06/02/2001)
2 Ud × 275.43 = 550.86
Ud. Farola de 1 farol (esfera de policarbonato 400 mm.), antivandálico, construida en tubo de acero, color verde-blanco-negro, altura 3.5 m., totalmente galvanizada, i/ lámpara de vapor de mercurio de 125 w, portalámparas, anclaje al suelo, replanteo, montaje, pequeño material y conexionado.

| Código | Ud | Descripción | Rendimiento | Precio | Importe |
|---|---|---|---|---|---|
| U01AA007 | Hr | Oficial primera | 1.5 | 9.32 | 13.98 |
| U01AA009 | Hr | Ayudante (mano de obra; 12/01/2005) | 1.5 | 12.95 | 19.43 |
| U31ED717 | Ud | Farola 1 farol policarbonato (material) | 1 | 234 | 234.00 |
| %3000000 | % | Costes indirectos...(s/total) | 3 % | 267.41 | 8.02 |
|  |  | Total |  |  | 275.43 |

**mE17SFA030** ud SIST. SOLAR FOTOV. AISLADO 130W. (15/09/2008)
2 ud × 1397.09 = 2794.18
Sistema de energía solar fotovoltaica aislado para iluminación, con tensión de sistema 12V, que consta de un panel solar fotovoltaico policristalino, con una potencia pico de 130 Wpico. Batería de 6 acumuladores estacionarias traslucidos para energía solar, con capacidad de 370 Ah a C100 (tiempo de descarga = 100hr) i/ regulador de carga de batería que soporta hasta 10 A. para garantizar el correcto funcionamiento y protección de la batería, y un inversor sinusoidal de 750W para alimentación de circuitos de consumo a 220 V CA. totalmente conectado y funcionando.

| Código | Ud | Descripción | Rendimiento | Precio | Importe |
|---|---|---|---|---|---|
| mO01OB240 | h | Oficial 1ª electricista (mano de obra; 15/09/2008) | 8 | 18.52 | 148.16 |
| mO01OB260 | h | Ayudante electricista (mano de obra; 15/09/2008) | 8 | 17.34 | 138.72 |
| mP15EA010 | ud | Soporte aluminio 30-45º 1 panel (material; 15/09/2008) | 1 | 72.4 | 72.40 |
| mP15EA040 | ud | Caja 2-6 porta-fusibles incl. fusibles (material; 15/09/2008) | 1 | 37.36 | 37.36 |
| mP15EB030 | ud | Batería 6 vasos traslucidos de 2V 370 Ah (material) | 1 | 235 | 235.00 |
| mP15EC030 | ud | Panel solar policristalino 1425x652mm 130W (material) | 1 | 450 | 450.00 |
| mP15EI010 | ud | Inversor senoidal 12-24/220V 750W (material) | 1 | 175 | 175.00 |
| mP15ER020 | ud | Regulador display LCD 12/24V 10A (material; 15/09/2008) | 1 | 99.76 | 99.76 |
| %CI | % | Costes indirectos..(s/total) | 3 % | 1356.40 | 40.69 |
|  |  | Total |  |  | 1397.09 |

**D39GK451** Ud ACOMETIDA A LA RED DE RIEGO (06/02/2001)
1 Ud × 51.93 = 51.93
Ud. Acometida a la red de riego, i/arqueta con tapa y llave de paso de bola.

| Código | Ud | Descripción | Rendimiento | Precio | Importe |
|---|---|---|---|---|---|
| U01FR005 | Hr | Jardinero especialista (mano de obra; 07/02/2004) | 0.95 | 12.9 | 12.26 |
| U01FR011 | Hr | Peón especializado jardinero (mano de obra; 07/02/2004) | 0.95 | 10.3 | 9.79 |
| U40AK450 | Ud | Piezas acometida red riego (material; 06/02/2001) | 1 | 28.37 | 28.37 |
| %3000000 | % | Costes indirectos...(s/total) | 3 % | 50.42 | 1.51 |
|  |  | Total |  |  | 51.93 |

**D39GI255** Ml TUBERÍA POLIETILENO D=32 MM, (06/02/2001)
85 Ml × 3.84 = 326.40
Ml. Suministro y montaje de tubería de polietileno de 32 mm. de diámetro y 10 Kg/cm2 de presión, i/p.p. de piezas especiales.

| Código | Ud | Descripción | Rendimiento | Precio | Importe |
|---|---|---|---|---|---|
| U01FR005 | Hr | Jardinero especialista | 0.07 | 12.9 | 0.90 |
| U01FR013 | Hr | Peón ordinario jardinero (mano de obra; 07/02/2004) | 0.07 | 9.8 | 0.69 |
| U40AG210 | Ml | Tub.polietileno 32 mm./10 atm (material; 10/02/2003) | 1 | 1.4 | 1.40 |
| U40AG226 | Ud | Piezas de enlace de polietileno (material; 06/02/2001) | 0.7 | 1.05 | 0.74 |
| %3000000 | % | Costes indirectos...(s/total) | 3 % | 3.73 | 0.11 |
|  |  | Total |  |  | 3.84 |

**D39GK260** Ml TUBERÍA GOTEROS INTERLINEA 0.5 M. (06/02/2001)
126.16 Ml × 1.63 = 205.64
Ml. Suministro, colocación y puesta en ejecución de tubería goteros interlinea con distancia entre ellos de 0.5 m. , i/ p.p. de piezas especiales.

| Código | Ud | Descripción | Rendimiento | Precio | Importe |
|---|---|---|---|---|---|
| U01FR005 | Hr | Jardinero especialista | 0.01 | 12.9 | 0.13 |
| U01FR013 | Hr | Peón ordinario jardinero | 0.05 | 9.8 | 0.49 |
| U40AK300 | Ml | Tub.goteo interlínea 0,50 (material) | 1 | 0.96 | 0.96 |
| %3000000 | % | Costes indirectos...(s/total) | 3 % | 1.58 | 0.05 |
|  |  | Total |  |  | 1.63 |

## 003 SEGURIDAD Y SALUD (09/02/1990)
Importe: 728.04

### D41C SEÑALIZACIONES (04/01/2017)
Importe: 116.6

#### D41CA SEÑALES (04/01/2017)
Importe: 6.46

**D41CA258** Ud CARTEL PELIGRO ZONA OBRAS (04/01/2017)
2 Ud × 3.23 = 6.46
Ud. Cartel indicativo de peligro por zona de obras de 0,40x0,30 m. sin soporte metálico, incluso colocación y desmontado.

| Código | Ud | Descripción | Rendimiento | Precio | Importe |
|---|---|---|---|---|---|
| U01AA011 | Hr | Peón ordinario | 0.1 | 12.61 | 1.26 |
| U42CA258 | Ud | Cartel de peligro zona de obras | 1 | 1.88 | 1.88 |
| %CI | % | Costes indirectos..(s/total) | 3 % | 3.14 | 0.09 |
|  |  | Total |  |  | 3.23 |

#### D41CC VALLAS Y ACOTAMIENTOS (04/01/2017)
Importe: 110.14

**D41CC230** Ml CINTA DE BALIZAMIENTO R/B (04/01/2017)
84.08 Ml × 1.31 = 110.14
Ml. Cinta corrida de balizamiento plástica pintada a dos colores roja y blanca, incluso colocación y desmontado.

| Código | Ud | Descripción | Rendimiento | Precio | Importe |
|---|---|---|---|---|---|
| U01AA011 | Hr | Peón ordinario | 0.1 | 12.61 | 1.26 |
| U42CC230 | Ml | Cinta de balizamiento reflec. | 1 | 0.01 | 0.01 |
| %CI | % | Costes indirectos..(s/total) | 3 % | 1.27 | 0.04 |
|  |  | Total |  |  | 1.31 |

### D41E PROTECCIONES PERSONALES (06/02/2001)
Importe: 262.24

#### D41EA PROTECCIONES PARA CABEZA
Importe: 22.2

**D41EA001** Ud CASCO DE SEGURIDAD
4 Ud × 1.25 = 5.00
Ud. Casco de seguridad con desudador, homologado CE.

| Código | Ud | Descripción | Rendimiento | Precio | Importe |
|---|---|---|---|---|---|
| U42EA001 | Ud | Casco de seguridad homologado | 1 | 1.21 | 1.21 |
| %CI | % | Costes indirectos..(s/total) | 3 % | 1.21 | 0.04 |
|  |  | Total |  |  | 1.25 |

**D41EA230** Ud GAFAS ANTIPOLVO
4 Ud × 1.04 = 4.16
Ud. Gafas antipolvo tipo visitante incolora, homologadas CE.

| Código | Ud | Descripción | Rendimiento | Precio | Importe |
|---|---|---|---|---|---|
| U42EA230 | Ud | Gafas antipolvo. | 1 | 1.01 | 1.01 |
| %CI | % | Costes indirectos..(s/total) | 3 % | 1.01 | 0.03 |
|  |  | Total |  |  | 1.04 |

**D41EA601** Ud PROTECTORES AUDITIVOS
4 Ud × 3.26 = 13.04
Ud. Protectores auditivos, homologados.

| Código | Ud | Descripción | Rendimiento | Precio | Importe |
|---|---|---|---|---|---|
| U42EA601 | Ud | Protectores auditivos. | 1 | 3.16 | 3.160 |
| %CI | % | Costes indirectos..(s/total) | 3 % | 3.160 | 0.095 |
|  |  | Total |  |  | 3.26 |

#### D41EC PROTECCIÓN TOTAL DEL CUERPO (06/02/2001)
Importe: 191.28

**D41EC001** Ud MONO DE TRABAJO
4 Ud × 5.86 = 23.44
Ud. Mono de trabajo, homologado CE.

| Código | Ud | Descripción | Rendimiento | Precio | Importe |
|---|---|---|---|---|---|
| U42EC001 | Ud | Mono de trabajo. | 1 | 5.69 | 5.69 |
| %CI | % | Costes indirectos..(s/total) | 3 % | 5.69 | 0.17 |
|  |  | Total |  |  | 5.86 |

**D41EC401** Ud CINTURÓN SEGURIDAD CLASE A
4 Ud × 27.58 = 110.32
Ud. Cinturón de seguridad clase A (sujección), con cuerda regulable de 1,8 m. con guarda cabos y 2 mosquetones, homologada CE.

| Código | Ud | Descripción | Rendimiento | Precio | Importe |
|---|---|---|---|---|---|
| U42EC401 | Ud | Cinturón de seguridad homologado | 1 | 26.78 | 26.78 |
| %CI | % | Costes indirectos..(s/total) | 3 % | 26.78 | 0.80 |
|  |  | Total |  |  | 27.58 |

**D41EC442** Ud ARNÉS AMARRE DORSAL Y TORSAL (06/02/2001)
4 Ud × 14.38 = 57.52
Ud. Arnés de seguridad con amarre dorsal y torsal fabricado con cinta de nylon de 45 mm. y elementos metálicos de acero inoxidable. Homologado CE.

| Código | Ud | Descripción | Rendimiento | Precio | Importe |
|---|---|---|---|---|---|
| U42EC442 | Ud | Arnés seg. amarre dorsal y torsal (24/01/2004) | 1 | 13.96 | 13.96 |
| %3000000 | % | Costes indirectos...(s/total) | 3 % | 13.96 | 0.42 |
|  |  | Total |  |  | 14.38 |

#### D41EE PROTECC. DE MANOS Y BRAZOS (06/02/2001)
Importe: 8.16

**D41EE014** Ud PAR GUANTES PIEL FLOR VAC. (06/02/2001)
4 Ud × 2.04 = 8.16
Ud. Par de guantes de piel flor vacuno natural, homologado CE.

| Código | Ud | Descripción | Rendimiento | Precio | Importe |
|---|---|---|---|---|---|
| U42EE014 | Ud | Par guantes piel vacuno (24/01/2004) | 1 | 1.98 | 1.98 |
| %3000000 | % | Costes indirectos...(s/total) | 3 % | 1.98 | 0.06 |
|  |  | Total |  |  | 2.04 |

#### D41EG PROTECCIONES DE PIES Y PIERNAS
Importe: 40.6

**D41EG010** Ud PAR BOTAS SEGUR. PUNT. SERRAJE
4 Ud × 10.15 = 40.60
Ud. Par de botas de seguridad S2 serraje/lona con puntera y metálicas, homologadas CE.

| Código | Ud | Descripción | Rendimiento | Precio | Importe |
|---|---|---|---|---|---|
| U42EG010 | Ud | Par de botas seguri.con punt.serr. | 1 | 9.85 | 9.85 |
| %CI | % | Costes indirectos..(s/total) | 3 % | 9.85 | 0.30 |
|  |  | Total |  |  | 10.15 |

### D41G PROTECCIONES COLECTIVAS (09/02/1990)
Importe: 349.2

#### D41GC PROTECCIONES HORIZONTALES (09/02/1990)
Importe: 349.2

**D41GG001** Ml CABLE DE SEGUR.PARA ANCL. CINT (09/02/1990)
90 Ml × 3.88 = 349.20
Ml. Cable de seguridad para anclaje de cinturón de seguridad.

| Código | Ud | Descripción | Rendimiento | Precio | Importe |
|---|---|---|---|---|---|
| U01AA007 | Hr | Oficial primera | 0.1 | 9.32 | 0.93 |
| U01AA011 | Hr | Peón ordinario | 0.1 | 12.61 | 1.26 |
| U42GC030 | Ml | Cable de seguridad. (09/02/1990) | 1.2 | 1.14 | 1.37 |
| U42GC020 | Ud | Puntos anclaj.para cable seg. (09/02/1990) | 0.25 | 0.82 | 0.21 |
| %3000000 | % | Costes indirectos...(s/total) | 3 % | 3.77 | 0.11 |
|  |  | Total |  |  | 3.88 |

## 004 GESTION DE RESIDUOS (06/02/2001)
Importe: 190.5

**D02VK401** M3 TRANSP.TIERRAS 10/20KM.CARG.MEC. (06/02/2001)
50 M3 × 2.78 = 139.00
M3. Transporte de tierras procedentes de excavación a planta de tratamiento, con un recorrido total comprendido entre 10 y 20 Km., en camión volquete de 10 Tm., i/carga por medios mecánicos y p.p. de costes indirectos.

| Código | Ud | Descripción | Rendimiento | Precio | Importe |
|---|---|---|---|---|---|
| A03CA005 | Hr | CARGADORA S/NEUMATICOS C=1.30 M3 | 0.01 | 30 | 0.30 |
| A03FB010 | Hr | CAMIÓN BASCULANTE 10 Tn. | 0.08 | 30 | 2.40 |
| %3000000 | % | Costes indirectos...(s/total) | 3 % | 2.70 | 0.08 |
|  |  | Total |  |  | 2.78 |

**D02VK505** M3 CANON DE VERTIDO 1,00 €/M3 TIERRA (06/02/2001)
50 M3 × 1.03 = 51.50
M3. Canon de vertido de tierras a planta de tratamiento con un precio de 1,00 €/m3, i/tasas y p.p. de costes indirectos.

| Código | Ud | Descripción | Rendimiento | Precio | Importe |
|---|---|---|---|---|---|
| U02FW001 | M3 | Canon de vertido tierra a verted. (17/01/2005) | 1 | 1 | 1.00 |
| %3000000 | % | Costes indirectos...(s/total) | 3 % | 1.00 | 0.03 |
|  |  | Total |  |  | 1.03 |

## Precios auxiliares

**A03CF005** Hr RETROEXCAVADORA S/NEUMAT 117 CV (material; 04/01/2017)
Precio: 52.04
Hr. Retroexcavadora sobre neumáticos con una potencia de 117 CV (159Kw), con una cuchara de balancín medio de capacidad 1.000 lts y un peso total de 3.880 Kg de la casa Akerman ó similar, alcance máximo 9,5 mts, altura máxima de descarga 8,8 mts,, profundidad máxima de excavación vertical en ángulo de 45º de 0,5 mts, profundidad máxima de excavación vertical 4,2 mts, fuerza de arranque en los dientes de la cuchara 149 Kn, fuerza de penetración en los dientes de la cuchara 81 Kn., longitud de transporte 9 mts, altura mínima de transporte 3,25 mts, longitud de brazo 5,25 mts, i/ colocación y retirada del lugar de las obras.

| Código | Ud | Descripción | Rendimiento | Precio |
|---|---|---|---|---|
| U02FK001 | Hr | Retroexcavadora (maquinaria; 16/01/2005) | 1 | 14.83 |
| U%10 | % | Medios auxiliares (08/02/2006) | 10 % |  |
| U01AA015 | Hr | Maquinista o conductor (mano de obra; 08/02/2006) | 1 | 0.44 |
| U02SW001 | Lt | Gasóleo A (08/02/2006) | 16 | 0.39 |

**A03CA005** Hr CARGADORA S/NEUMATICOS C=1.30 M3 (material; 25/04/2018)
Precio: 30
Hr. Pala cargadora sobre neumáticos con una potencia de 81 CV (110 Kw) con cuchara dentada de capacidad 1,30 m3, con un peso total de 9.410 Kg, de la casa Volvo ó similar, con un alcance de descarga de 3.710 mm, altura de descarga a 45º de 2640 mm, fueza de elevación a altura máxima de 113,2 KN, fuerza de arranque 113,2 KN, capacidad colmada 1,30 m3, ángulo máximo de excavación a 95º, fuerza hidraúlica de elevación a nivel del suelo 114,4 Kn, longitud total de la máquina 6.550 mm, altura sobre el nivel del suelo de 293 mm, control por palanca única, dirección controlada por la transmisión ó por los frenos, i/ retirada y colocación del lugar de las obras.

| Código | Ud | Descripción | Rendimiento | Precio |
|---|---|---|---|---|
| U02FA001 | Hr | Pala cargadora 1,30 M3. (maquinaria; 06/02/2001) | 1 | 13.8 |
| U%10 | % | Medios auxiliares | 10 % |  |
| U01AA015 | Hr | Maquinista o conductor | 1 | 0.44 |
| U02SW001 | Lt | Gasóleo A | 15 | 0.39 |

**A03CI010** Hr MOTONIVELADORA C/ESCARIF. 110 CV (material; 25/04/2018)
Precio: 30
Hr. Motoniveladora con una potencia de 110 CV (81Kw), equipada con escarificador y topadora delantera, con un peso total de 11.680 Kg, de la casa Buquema ó similar, con bastidor de construcción tubular en parte delantera y de caja en la posterior, motor diesel de 4 tiempos y 6,56 Lts de cilindrada, con unas características de cuchilla de : alcance fuera de ruedas de 2.320 mm, ángulo de inclinación vertical de 90º, ángulo de corte 36º/81º, altura libre del suelo 400 mm, longitud 3.660 mm, altura 430 mm. Características de la topadora: altura libre del suelo 640 mm, longitud 2.500 mm, altura 830 mm, i/ colocación y retirada del lugar de las obras.

| Código | Ud | Descripción | Rendimiento | Precio |
|---|---|---|---|---|
| U02FN005 | Hr | Motoniveladora media 110 CV (maquinaria; 06/02/2001) | 1 | 17.16 |
| U%10 | % | Medios auxiliares | 10 % |  |
| U01AA015 | Hr | Maquinista o conductor | 1 | 0.44 |
| U02SW001 | Lt | Gasóleo A | 12 | 0.39 |

**A03FB010** Hr CAMIÓN BASCULANTE 10 Tn. (material; 25/04/2018)
Precio: 30
Hr. Camión basculante de dos ejes con una potencia de 138 CV DIN (102Kw), y capacidad para un peso total a tierra de 10 Tn con 4 tiempos y 4 cilindros en linea, de la casa Iveco ó similar, capaz de desarrollar una velocidad máxima cargada de 50 Km/h, una carga de 10,9 Tn y una capacidad de caja a ras de 5 m3 y de 9 m3 colmada, con un radio de giro de 5,35 mts, longitud total máxima de 6.125 mm, anchura total máxima de 2.120 mm, distancia entre ejes 3.200 mm, suspensión mediante ballestas parabólicas, barra de torsión estabilizadora de diámetro 45 mm, frenos tipo duplex y duoservo con recuperación automática.

| Código | Ud | Descripción | Rendimiento | Precio |
|---|---|---|---|---|
| U02JA003 | Hr | Camión 10 T. basculante (maquinaria; 08/01/2003) | 1 | 5.92 |
| U%10 | % | Medios auxiliares | 10 % |  |
| U01AA015 | Hr | Maquinista o conductor | 1 | 0.44 |
| U02SW001 | Lt | Gasóleo A | 16 | 0.39 |

**A02FA513** M3 HORM. HM-20/P/40/ IIa CENTRAL (material; 26/04/2018)
Precio: 25
M3. Hormigón en masa de resistencia 20/P/40/ IIa Nmm2, con cemento CEM II/A-P 32,5 R, arena de río y árido rodado tamaño máximo 40 mm., de central para vibrar y consistencia plástica, puesto en obra, con p.p. de mermas y cargas incompletas. Según EHE.

| Código | Ud | Descripción | Rendimiento | Precio |
|---|---|---|---|---|
| U04MA513 | M3 | Hormigón HM-20/P/40/ IIa central (material; 16/01/2005) | 0 | 78.75 |

## Recursos

**I02027** m³ Transporte materiales sueltos (obra), camión basculante D>= 3 km
Transporte de materiales sueltos en obra con cami?n basculante, en el interior de la obra a una distancia m?xima de 3 km de recorrido de carga, incluido el retorno en vac?o y los tiempos de carga y descarga, sin incluir el importe de la pala cargadora. Seg?n c?lculo en hoja aparte.

## Entidades
- 000, C
- 001, C
- 002, C
- 003, C
- 004, C
- 005, C
- Z0000, Media Nacional, C
- Z0100, Media D.T. Galicia, C
- Z0300, Media D.T. Nordeste, C
- Z0500, Media D.T. Asturias, Cantabria, Castilla León, C
- Z0600, Media D.T. Centro, C
- Z0700, Media D.T. Levante e Islas Baleares, C
- Z1200, Media D.T. Canarias, C
- Z1900, Media D.T. Andalucia, C
